# Bepflanzung NBG OG Horrweiler
Leistungsbeschreibung (GAEB DA XML 3.3, DA81)
Projekt: Bepflanz
Währung: EUR
Auftraggeber: LF-PLAN, Im Heidefeld 3, 67688 Rodenbach
Ausführungsort: LF-PLAN, Im Heidefeld 3, 67688 Rodenbach
Benachrichtigungsort: LF-PLAN, Im Heidefeld 3, 67688 Rodenbach
Erstellt mit: DATAflor BUSINESS/ GXML Toolbox V3.3 R20230503, DATAflor GAEB-Export, 01.07.2026

## Bepflanzung NBG OG Horrweiler
Datum: 01.07.2026

### Titel 1 BAUSTELLENEINRICHTUNG

#### Bauteil 1.01 Baustelle einrichten, vorhalten und räumen

**1.01.01 Baustelle einrichten**
*** Pauschalposition
Baustelle einrichten
Geräte, Werkzeuge und sonstige Betriebsmittel, die zur
vertragsgemäßen Ausführung der Bauleistungen erforderlich sind, auf die Baustelle bringen, bereitstellen und - soweit der Geräteeinsatz nicht gesondert vergütet wird - betriebsfertig aufstellen, einschl. der dafür notwendigen Arbeiten. Die erforderlichen festen Anlagen herstellen.
Baubüros, Unterkünfte, Werkstätten, Lagerschuppen, WC und dgl., soweit erforderlich, antransportieren, aufbauen und einrichten und während der Bauzeit vorhalten. Strom-, Wasser-, Fernsprechanschluss sowie Entsorgungseinrichtungen und dgl. für die Baustelle, soweit erforderlich, herstellen.
Bei Bedarf Lagerplätze, sonstige Platzbefestigungen und
Wege im Baustellenbereich anlegen. Oberbodenarbeiten
einschl. Beseitigen von Aufwuchs für die Baustelleneinrichtung, soweit erforderlich, ausführen. Flächen beschaffen, sofern die vom AG zur Verfügung gestellten
nicht ausreichen.
Kosten für Vorhalten, Unterhalten und Betreiben der Geräte, Anlagen und Einrichtungen, einschl. Mieten, Pacht, Gebühren und dgl. für die Dauer der Bauzeit werden ebenfalls mit dieser Pauschale vergütet. Soweit nicht für bestimmte Leistungen für das Einrichten der Baustelle gesonderte Positionen im Leistungsverzeichnis enthalten sind, gilt die Pauschale für alle Leistungen sämtlicher Abschnitte des Leistungsverzeichnisses.
Zufahrt nach Wahl des AN herstellen und nach Beendigung der Baumaßnahme entfernen. Ursprünglichen Zustand wieder herstellen.
Menge: 1,000 psch

**1.01.02 Baustelle räumen**
*** Pauschalposition
Baustelle räumen
Baustelle von allen Geräten, Anlagen, Einrichtungen und
dgl. räumen. Benutzte Flächen und Wege entsprechend dem ursprünglichen Zustand unter Wahrung der landschaftspflegerischen Belange ordnungsgemäß herrichten. Verunreinigungen beseitigen.
Soweit nicht für bestimmte Leistungen für das Räumen der Baustelle gesonderte Positionen im Leistungsverzeichnis enthalten sind, gilt die Pauschale für alle Leistungen sämtlicher Abschnitte des Leistungsverzeichnisses.
Menge: 1,000 psch

### Titel 2 VEGETATIONSFLÄCHEN VORBEREITEN

#### Bauteil 2.01 Vegetationsflächen vorbereiten

**2.01.01 Vegetationsfläche mähen**
Vegetationsfläche mähen
Vegetationsflächen vor Beginn der Bauarbeiten mähen.
Neigung der Fläche bis 1 : 4
Fläche = vorhandene Grünstreifen entlang Bebauung
Höhe des Aufwuchses im Mittel (Wiese) bis ca. 30 cm;
Mähgut laden, abfahren und der Verwertung nach Wahl des AN zuführen.
Ggf. vorhandenen Abfall aufnehmen und entsorgen.
Entsorgen von Abfall wird gesondert vergütet.
Menge: 1600,000 m2

**2.01.02 Vegetationsfläche vorbereiten**
Vegetationsfläche vorbereiten
Vegetationsfläche mit einer Neigung flacher als  1 : 4  für Gehölzanpflanzung vorbereiten.
Boden lockern, Rand- und Restflächen ggf. von Hand bearbeiten.
Fläche = Grünflächen
Boden zweimal fräsen,
Mähgut aufnehmen und entsorgen,
Ggf. anfallenden Abfall ablesen. Abfall entsorgen.
Entsorgen wird gesondert vergütet.
Lockerungstiefe ca. 30 cm.
Menge: 560,000 m2

**2.01.03 Ungeeigneten Boden aufnehmen und entsorgen**
Ungeeigneten Boden aufnehmen und entsorgen
Für Bepflanzung ungeeigneten Boden aus Pflanzgruben aufnehmen und der Verwertung nach Wahl des AN zuführen.
Menge: 4,000 m3

**2.01.04 Abfall entsorgen**
Abfall entsorgen
Abfall laden, fördern, abladen und entsorgen.
Abfall = Steine, Erde, Siedlungsabfall
Verwertung nach Wahl des AN.
Gebühren zur Entsorgung sind einzurechnen.
Abgerechnet wird nach Aufmaß auf der Baustelle.
Menge: 3,000 m3

**2.01.05 Pflanzstellen kennzeichnen**
Pflanzstellen kennzeichnen
Pflanzstellen im Gelände nach Pflanzplan, getrennt nach Hochstämmen, Heistern und Pflanzeinheiten, mit unterschiedlichen Pfählen deutlich sichtbar kennzeichnen.
Markierung der Pflanzeinheiten bis zur Abnahme nach der Entwicklungspflege vorhalten.
Menge: 1,000 psch

### Titel 3 PFLANZENLIEFERUNG

#### Bauteil 3.01 Laub- u. Obstbäume liefern

**3.01.01 Acer platanoides 'Columnare' Säulenahorn H 3xv mDb m.dgh.Leittr StU 16-18**
Menge: 4,000 St

**3.01.02 Acer platanoides 'Royal Red' Rotblättriger Spitzahorn H 3xv mDb m.dgh.Leittr StU 16-18**
Menge: 4,000 St

**3.01.03 Prunus padus 'Tiefurt' H 3xv mDb m.dgh.Leittr StU 16-18**
Menge: 1,000 St

**3.01.04 Malus domestica 'Jacob Lebel' Apfel 'Lebel' H 2xv oB StU 10-12**
Menge: 2,000 St

**3.01.05 Malus domestica 'Rheinischer Bohnapfel' Apfel 'Rheinischer Bohnapfel' H 2xv oB StU 10-12**
Menge: 4,000 St

**3.01.06 Prunus avium 'Große Schwarze Knorpel' Süßkirsche 'Große Schwarze Knorpel' H 2xv oB StU 10-12**
Menge: 2,000 St

**3.01.07 Pyrus communis 'Gellerts Butterbirne' Birne 'Gellert' H 2xv oB StU 10-12**
Menge: 3,000 St

#### Bauteil 3.02 Solitärsträucher u. Sträucher

**3.02.01 Amelanchier ovalis Gemeine Felsenbirne Sol 3xv mB Hoe 80-100**
Menge: 7,000 St

**3.02.02 Cornus mas Dirndlstrauch vStr oB 3 Tr Hoe 100-150**
Menge: 3,000 St

**3.02.03 Cornus mas Dirndlstrauch vStr oB 3 Tr Hoe 60-100**
Menge: 22,000 St

**3.02.04 Cornus sanguinea - Vkg 4 Bluthartriegel vStr oB 4 Tr Hoe 60-100**
Menge: 11,000 St

**3.02.05 Crataegus monogyna - Vkg 4 Heimischer Weißdorn vStr oB 3 Tr Hoe 100-150**
Menge: 10,000 St

**3.02.06 Crataegus monogyna - Vkg 4 Heimischer Weißdorn vStr oB 3 Tr Hoe 60-100**
Menge: 5,000 St

**3.02.07 Euonymus europaeus - Vkg 4 Pfarrerkapperl vStr oB 3 Tr Hoe 100-150**
Menge: 4,000 St

**3.02.08 Euonymus europaeus - Vkg 4 Pfarrerkapperl vStr oB 3 Tr Hoe 60-100**
Menge: 19,000 St

**3.02.09 Ligustrum vulgare - Vkg 4 Heimischer Liguster vStr oB 6 Tr Hoe 60-100**
Menge: 23,000 St

**3.02.10 Lonicera xylosteum - Vkg 4 Rote Heckenkirsche vStr oB 4 Tr Hoe 60-100**
Menge: 35,000 St

**3.02.11 Salix caprea Kätzchenweide vStr oB 4 Tr Hoe 60-100**
Menge: 1,000 St

**3.02.12 Sambucus nigra - Vkg 4 Schwarzer Holunder vStr oB 3 Tr Hoe 60-100**
Menge: 22,000 St

**3.02.13 Viburnum lantana - Vkg 4 Wolliger Schneeball vStr oB 4 Tr Hoe 60-100**
Menge: 16,000 St

**3.02.14 Viburnum opulus - Vkg 4 Gemeiner Schneeball vStr oB 5 Tr Hoe 100-150**
Menge: 7,000 St

**3.02.15 Viburnum opulus - Vkg 4 Gemeiner Schneeball vStr oB 4 Tr Hoe 60-100**
Menge: 35,000 St

### Titel 4 PFLANZARBEITEN

#### Bauteil 4.01 Pflanzarbeiten

**4.01.01 Fertigkompost liefern, Qual. N. RAL**
Fertigkompost liefern, Qual. N. RAL
Fertigkompost aus sortenreinen Garten- und Parkabfällen sowie Bioabfällen, pflanzenverträglich und hygienisch unbedenklich, pH-Wert 6,5 - 8,5, C/N Verhältnis max. 25:1 zur Bodenverbesserung aufbereitet, homogen- und streufähig liefern.
Organische Substanz mind. 15 v.H. in Trockenmasse, Fremdstoffe über 2 mm max. 0,5 v.H. in Trockenmasse, Wassergehalt max. 45 v.H.
Körnung = 0 - 25 mm
Lieferform = lose. Abgerechnet wird nach Aufmaß auf dem Fahrzeug auf der Baustelle.
Menge je Pflanzgrube:
Pflanzgrube 100 x 100 x 100 cm = 200 l/St x  9 St.  =  1.800 l
Pflanzgrube  80 x 80 x 60 cm  = 100 l/St x  11 St.  =  1.100 l
Pflanzgrube  30 x 30 x 30 cm  =  5 l/St x  223 St  =  1.115 l
Menge: 4,000 m3

**4.01.02 Organischen Dünger liefern**
Organischen Dünger liefern
Dünger aus rein organischen Bestandteilen liefern.
Art = Hornspäne, grob, 5 bis 10 mm. Mindestgehalt = 14 v.H. N.
Menge je Pflanzgrube:
Pflanzgrube 100 x 100 x 100 cm =  1000 g/St. x  9 St. =  9,0 kg
Pflanzgrube  80 x 80 x 60 cm  =  400 g/St x  11 St.  =  4,4 kg
Pflanzgrube  30 x 30 x 30 cm  =  150 g/St  x 223 St.= 33,45 kg
Organischen Dünger auf Pflanzscheibe verteilen

Angebotener Hersteller:..........................................................

Angebotener Dünger:  ............................................................
Menge: 47,000 kg

**4.01.03 Bodenverbesserungsstoff liefern**
Bodenverbesserungsstoff liefern
Physischen Bodenverbesserer, z.B. TerraCottem Universal oder gleichwertig liefern.
Lieferform original verpackt.
Bestehend aus 39,5 % verschiedener Acrylamid- und Acrylsäure-Copolymere vernetzt mit Kalium und Ammoniumsalzen; 10,5 % einer ausgewogenen Mischung von löslichen, langsam freiwerdenden Mineraldüngern und synthetischen Stickstoffdüngern; 0,25 % an organischem Trägermaterial und 49,75 % an vulkanischem pyroklastischen Gestein (Lava).
Bodenverbesserungsstoff mit größtem Teil der Aushuberde vermischen und in den unteren Bereich des Pflanzloches nach Herstellerangaben einbauen.
Menge je Pflanzgrube:
Pflanzgrube 100 x 100 x 100 cm =  1500 g / St. x  9 St.  = 13,50 kg
Pflanzgrube  80 x 80 x 60 cm  =  550 g / St x  11 St.  = 6,05 kg
Pflanzgrube  30 x 30 x 30 cm  =  40 g / St. x 223 St.  = 9,00 kg

Angebotener Hersteller:..........................................................

Angebotener Dünger:  ............................................................
Menge: 29,000 kg

**4.01.04 Bodenhilfsstoff liefern**
Bodenhilfsstoff liefern
Bodenhilfsstoff z.B. Oscorna BodenAktivator liefern.
3 % N Gesamtstickstoff
2 % P2O2 Gesamtphospat
0,5 % K2O Gesamtkaliumoxid
ca. 35 % humusbildende organische Substanz
einschl. Spurenelemente
Lieferform original verpackt.
Gleichmäßig auf die Pflanzscheibe verteilen und in die obere Bodenschicht einarbeiten.
Menge je Pflanzgrube:
Pflanzgrube 100 x 100 x 100 cm =  1500 g / St. x  9 St. =  13,5 kg
Pflanzgrube  80 x 80 x 60 cm  =  550 g/St  x  11 St.  = 6,05 kg
Pflanzgrube  30 x 30 x 30 cm  =  40 g / St. x 223 St.  = 8,90 kg

Angebotener Hersteller:..........................................................

Angebotener Dünger:  ............................................................
Menge: 29,000

**4.01.05 Gehölz in Schutzlösung tauchen**
Gehölz in Schutzlösung tauchen
Wurzeln von Gehölz ohne Ballen unmittelbar nach Entnahme aus dem Einschlag bzw. vor Pflanzung in Schutzlösung tauchen.
Gehölz = Heister, Sträucher
Schutzlösung = mit Algenkonzentrat, Anwendung nach Herstellerangabe.
Angebotener Hersteller:..........................................................

Angebotene Schutzlösung:  ............................................................
Menge: 227,000 St.

**4.01.06 Hochstamm pflanzen**
Hochstamm pflanzen
Hochstamm pflanzen, Pflanzschnitt durchführen,
Pflanzloch in Vegetationsfläche herstellen. Pflanze einschlämmen.
Beseitigung von ungeeigneten Boden und Unrat wird nicht gesondert vergütet.
Gehölz liefern wird gesondert vergütet.
Gehölz = Hochstamm, Stammumfang über 14 bis 18 cm, Solitär, dreimal verpflanzt, mit Ballen
Pflanzung in Pflanzfläche, Neigung flacher 1 : 4
Pflanzloch 100 x 100 x 100 cm.
Bodenverbesserungsstoffe nach Angabe AG / Herstellerangabe einarbeiten. Bodenverbesserungsstoffe werden gesondert vergütet.
Überschüssigen Boden seitlich einplanieren.
Menge: 9,000 St.

**4.01.07 Wühlmausschutz herstellen**
Wühlmausschutz herstellen
Wühlmausschutz in Pflanzloch ausbreiten und nach dem Pflanzen am Wurzelhals locker verschließen.
Pflanzloch: 80 x 80 x 60 cm
Wühlmaussschutz = Sechseckdrahtgeflecht, 13 mm Maschenweite, unverzinkt, Drahtstärke mind. 0,6 mm
Menge: 11,000 St

**4.01.08 Obstbaum-Hochstamm pflanzen**
Obstbaum-Hochstamm pflanzen
Obstbaum-Hochstamm pflanzen. Pflanzenschnitt durchführen. Pflanzloch herstellen. Gießrand entsprechend Pflanzlochgröße anlegen. Brauchbaren Boden wieder einbauen. Gehölz liefern wird gesondert vergütet.
Gehölz = Obstbaum-Hochstamm, Stammumfang über 10 bis 14 cm, Solitär, zweimal verpflanzt, ohne Ballen.
Pflanzung in Wiesenfläche südöstlich des Neubaugebietes
Neigung nach Westen
Pflanzloch 80 x 80 x 60 cm.
Gehölz liefern wird gesondert vergütet.
Bodenverbesserungsstoffe nach Angabe des AG / nach Herstellerangabe einbauen.
Bodenverbesserungsstoffe werden gesondert vergütet.
Überschüssigen Boden seitlich einplanieren.
Menge: 11,000 St.

**4.01.09 Gehölz pflanzen - Heister mit Ballen / Strauch i. Co**
Gehölz pflanzen - Heister / Strauch im Container
Gehölz pflanzen, Pflanzloch herstellen, brauchbaren Boden wieder einbauen.
Gehölz liefern wird gesondert vergütet.
Gehölz = Heister, Strauch i. Container
Pflanzung in Vegetationsfläche
Pflanzloch 30 x 30 x 30 cm
Gießrand entsprechend Pflanzlochgröße anlegen.
Bodenverbesserungsstoffe nach Angabe des AG mit brauchbarem Boden vermischen.
Bodenverbesserungsstoffe werden gesondert vergütet.
Überschüssigen Boden seitlich einplanieren
Menge: 7,000 St

**4.01.10 Gehölz pflanzen - Heister, Strauch**
Gehölz pflanzen - Heister, Strauch
Gehölz pflanzen. Pflanzloch oder Pflanzgraben herstellen. Brauchbaren Boden wieder einbauen. Gehölz liefern wird gesondert vergütet.
Gehölz = leichter Heister, verpflanzter Strauch ohne Ballen
Neigung der Fläche flacher 1 : 4.
Pflanzung auf Grünfläche
Pflanzloch 30 x 30 cm, bzw. DU = 35 cm, 30 cm tief.
Bodenverbesserungsstoffe nach Angabe des AG mit brauchbarem Boden vermischen.
Bodenverbesserungsstoffe werden gesondert vergütet.
Überschüssigen Boden seitlich einplanieren
.
Menge: 216,000 St.

**4.01.11 Rindenschutz herstellen**
Rindenschutz herstellen
Schutz der Rinde an Stamm und Hauptästen bis zum Kronenansatz von Bäumen gegen Verdunstung und Sonneneinwirkung herstellen.
Stammumfang bis 20 cm.
Schutzhöhe bis 2,70 m
Schutz = Stammschutzfarbe, Schutzwirksamkeit mind. 5 Jahre

Angebotener Hersteller:..........................................................
Menge: 20,000 St.

**4.01.12 Verbiss-/ Fegeschutz für Laubbäume herstellen**
Verbiss- / Fegeschutz herstellen
Schutzvorrichtung  an Gehölz gegen Verbiss- und Fegeschäden durch Wild herstellen.
Vorrichtung = Klapp-Manschette oder Wickelmanschette
Höhe = 1,50 m
Menge: 12,000 St.

**4.01.13 Verbiss-/ Fegeschutz für Sträucher herstellen**
Verbiss-/ Fegeschutz herstellen
Schutzvorrichtung an Gehölz gegen Verbiss- und Fegeschäden durch Wild herstellen im Teilbereich 1
Vorrichtung = Gitterhülle, Maschenweite 20 x 20 mm,
Höhe = 1,20 m
Vorrichtung bodenbündig anbringen und gem. Herstellerangaben verankern
Menge: 130,000 St

**4.01.14 Baumverankerung Pfahlbock**
Baumverankerung (Dreibock) herstellen
Baumverankerung als Pfahlbock herstellen. Pfähle gekegelt und gespitzt, standfest einschlagen.
Pfahlbock mit drei Pfählen
Pfahllänge 2,5 m, Zopfdurchmesser 8 bis 10 cm
Pfahl aus Holz geschält
Pfahlzöpfe durch Querhölzer seitlich an den Zöpfen miteinander verbinden.
Pfahlverbindung = Halbrundholz, geschält, DU 50 mm
Eine Bindung je Pfahl.
Bindung = Baumgurt, 30 mm breit. Bindung an Pfahl annageln.
Menge: 9,000 St.

**4.01.15 Baumverankerung Pfahlbock**
[VORSCHUB]
Baumverankerung (Pfahlbock) herstellen
Baumverankerung als Pfahlbock herstellen. Pfähle gekegelt und gespitzt, standfest einschlagen.
Pfahlbock mit zwei Pfählen
Pfahllänge 2,5 m, Zopfdurchmesser 8 bis 10 cm
Pfahl aus Holz geschält
Pfahlzöpfe durch Querhölzer seitlich an den Zöpfen miteinander verbinden.
Pfahlverbindung = Halbrundholz, geschält, DU 50 mm
Eine Bindung je Pfahl.
Bindung = Baumgurt, 30 mm breit. Bindung an Pfahl annageln.
Menge: 11,000 St.

**4.01.16 Mulchen der Baumscheibe**
Mulchen der Baumscheiben
Mulchen der Baumscheiben mit Rindenmulch,
gütegesichert, Körnung Nadelholzrinde 10/40 mm
Fläche mit einer Neigung von flacher  1 : 4
Dicke der Mulchdecke = ca. 15 cm,
Mulch liefern wird nicht gesondert vergütet.
Menge: 20,000 St.

**4.01.17 Mulchen der Pflanzscheibe**
Pflanzscheibe mulchen
Pflanzscheibe von Einzelsträuchern gleichmäßig dick mulchen.
Pflanzscheibengröße, Durchmesser = 30 cm
Mulchstoff = Nadelholzrinde 10 / 40 mm, CN Verhältnis > 60.
Dicke der Mulchschicht = 10 cm
Mulch liefern wird nicht gesondert vergütet.
Menge: 21,000 St

**4.01.18 Mulchen der Pflanzfläche**
Gehölzfläche mulchen
Fläche gleichmäßig dick mulchen.
Neigung der Fläche 1 : 1,5 bis 1 : 3.
Pflanzstreifen, Mulchbreite 1,0 bis 2,0 m
Dicke der Mulchdecke = ca. 10 cm,
Mulch liefern wird nicht gesondert vergütet.
Menge: 303,000 m2

### Titel 5 [VORSCHUB] ANSAAT

#### Bauteil 5.01 Herstellung von Ansaatflächen

**5.01.01 Regio-Saatgutmischung UG 9 - Grundmischung liefern**
Regio-Saatgutmischung UG 9 - Grundmischung liefern
Gebietsheimische Saatgutmischung nach RegioZert gem. FLL-Empfehlungen liefern (Ursprungsgebiet 9 - Oberrheingraben mit Saarpfälzer Bergland) - Grundmischung
Artenliste s. Baubeschreibung
Saatgutmischung mit 30 % Kräutern und 70 % Gräsern -  3 g / m²
(zzgl. 2 g/m2 Schnellbegrüner und 5 g/m2 Füllstoff zum Hochmischen auf 10 g/m2) für insgesamt 680 m²
Lieferform original verpackt und mit Herkunftsnachweis.
Angebotener Hersteller:..........................................................
Menge: 7,000 kg

**5.01.02 Saatbett vorbereiten - Feinplanum herstellen**
Saatbett vorbereiten - Feinplanum herstellen
Vegetationsflächen für Rasenansaat feinkrümelig vorbereiten.
Unebenheiten ausgleichen, Steine und Unrat entfernen. Feinplanum herstellen und anwalzen.
3 Teilflächen
Menge: 680,000 m2

**5.01.03 Ansaat herstellen**
Ansaat herstellen
Ansaat herstellen. Saatgut ohne Entmischung ausbringen, einarbeiten und andrücken.
Neigung der Fläche flacher 1 : 4
Fläche = Grünflächen mit Gehölzbestand
Saatgutmenge = 10 g / m2
Saatgutmischung der Pos. 5.01.01
3 Teilflächen
Menge: 680,000 m²

### Titel 6 PFLEGEARBEITEN

#### Bauteil 6.01 Fertigstellungspflege

**6.01.01 Hochstamm pflegen, 1. Pflegegang**
Hochstamm pflegen, 1. Pflegegang
Hochstamm in Einzelstellung pflegen.
Fläche = Grünstreifen
Gießmulde, Durchmesser 60 cm jäten.
Stamm- und Stockaustriebe entfernen und der Verwertung nach Wahl des AN zuführen.
Pfähle und Bindungen nachbessern, zu enge Bindungen lockern. Ersetzen fehlender Pfähle wird gesondert vergütet.
Gehölz richten und antreten, zu schwach austreibende zurückschneiden.
Abgestorbene Äste und Astteile entfernen, erforderlichen Korrekturschnitt vornehmen.
Abgestorbenes Gehölz der Verwertung nach Wahl des AN zuführen.
Menge: 9,000 St

**6.01.02 Hochstamm pflegen, 2. Pflegegang**
Hochstamm pflegen, 2. Pflegegang
WIE VOR
Pos. 6.01.01
Menge: 9,000 St

**6.01.03 Hochstamm pflegen, 3. Pflegegang**
Hochstamm pflegen, 3. Pflegegang
WIE VOR
Pos. 6.01.01
Menge: 9,000 St

**6.01.04 Obstbaum pflegen, 1. Pflegegang**
Obstbaum pflegen, 1. Pflegegang
Obstbaum-Hochstamm in Einzelstellung pflegen.
Fläche = Wiese südöstlich des Neubaugebietes
Gießmulde, Durchmesser 60 cm jäten.
Stamm- und Stockaustriebe entfernen und der Verwertung nach Wahl des AN zuführen.
Pfähle und Bindungen nachbessern, zu enge Bindungen lockern. Ersetzen fehlender Pfähle wird gesondert vergütet.
Gehölz richten und antreten, zu schwach austreibende zurückschneiden.
Abgestorbene Äste und Astteile entfernen, erforderlichen Korrekturschnitt vornehmen.
Abgestorbenes Gehölz der Verwertung nach Wahl des AN zuführen.
Menge: 11,000 St

**6.01.05 Obstbaum pflegen, 2. Pflegegang**
Obstbaum pflegen, 2. Pflegegang
Obstbaum-Hochstamm in Einzelstellung pflegen.
WIE VOR
Pos. 6.01.04
Menge: 11,000 St

**6.01.06 Obstbaum pflegen, 3. Pflegegang**
Obstbaum pflegen, 3. Pflegegang
Obstbaum-Hochstamm in Einzelstellung pflegen.
WIE VOR
Pos. 6.01.04
Menge: 11,000 St

**6.01.07 Einzelgehölz pflegen, 1. Pflegegang**
Einzelgehölz pflegen - Strauch, Heister, 1. Pflegegang
Strauch, Heister in Einzelstellung pflegen.
Fläche = Grünstreifen
Pflanzscheiben gemulcht, bis DU 30 cm jäten.
Gehölze richten und antreten, zu schwach austreibende zurückschneiden, abgestorbene Gehölze entfernen.
Mähgut und abgetrennte Teile unerwünschten Aufwuchses der Verwertung nach Wahl des AN zuführen.
Menge: 21,000 St

**6.01.08 Einzelgehölz pflegen, 2. Pflegegang**
Einzelgehölz pflegen, 2. Pflegegang
WIE VOR
Pos. 6.01.07
Menge: 21,000 St

**6.01.09 Einzelgehölz pflegen, 3. Pflegegang**
Einzelgehölz pflegen - Strauch, Heister
WIE VOR
Pos. 6.01.07
Menge: 21,000 St

**6.01.10 Gehölzfläche pflegen, 1. Pflegegang**
Gehölzfläche pflegen, 1. Pflegegang
Gehölzfläche pflegen.
Bearbeitungsgrenze = ½ Pflanzabstand außerhalb der Randpflanzen.
Gehölzfläche = Grünstreifen
Mittlerer Gehölzbestand bis 0,5 Stück je m2
Pflanzscheiben gemulcht, jäten und Zwischenflächen mähen.
Gehölze richten und antreten, zu schwach austreibende zurückschneiden.
Abgestorbene Gehölze/Gehölzteile entfernen und der Verwertung nach Wahl des AN zuführen.
Mähgut und abgetrennte Teile unerwünschten Aufwuchses der Verwertung nach Wahl des AN zuführen.
Menge: 303,000 m2

**6.01.11 Gehölzfläche pflegen, 2. Pflegegang**
Gehölzfläche pflegen, 2. Pflegegang
WIE VOR
Pos. 6.01.10
Menge: 303,000 m2

**6.01.12 Gehölzfläche pflegen, 3. Pflegegang**
Gehölzfläche pflegen, 3. Pflegegang
WIE VOR
Pos. 6.01.10
Menge: 303,000 m2

**6.01.13 Grünstreifen mähen, 1. Pflegegang**
Grünstreifen mähen, 1. Pflegegang
Gräser und Kräuterflur mähen.
Neigung der Fläche flacher 1 : 4.
Mähfläche = Grünstreifen mit Gehölzgruppen
Mähgut aufnehmen und der Verwertung des AN zuführen
Menge: 1020,000 m2

**6.01.14 Grünstreifen mähen, 2. Pflegegang**
Grünstreifen mähen, 2. Pflegegang
WIE VOR
Menge: 1020,000 m²

**6.01.15 Gehölze wässern**
Gehölze wässern
Laubbäume, Heister und Sträucher wässern,
Wasser liefern.
Exposition und Fläche nach Unterlagen des AG.
Wurzelraum ausreichend durchfeuchten.
Abgerechnet wird die Wässerung der Vegetationsfläche und der Einzelgehölze pro Jahr.
Anzahl der Wässerungsgänge pro Jahr ca. 5

Mindestwassermenge je m2 pro Wässerungsgang:
Laub-/Obstbaum  = 100 l/St. x 20 St. = 2,00 m3
Sträucher, Heister  =  15 l/St x 223 St =  3,35 m3
Summe je Wässerungsgang  =  5,35 m3
Menge: 27,000 m3

#### Bauteil 6.02 [VORSCHUB] Entwicklungspflege 1. Jahr

**6.02.01 Hochstamm pflegen, 1. Pflegegang**
Hochstamm pflegen, 1. Pflegegang
Hochstamm in Einzelstellung pflegen.
Fläche = Grünstreifen
Gießmulde, Durchmesser 60 cm jäten.
Stamm- und Stockaustriebe entfernen und der Verwertung nach Wahl des AN zuführen.
Pfähle und Bindungen nachbessern, zu enge Bindungen lockern. Ersetzen fehlender Pfähle wird gesondert vergütet.
Gehölz richten und antreten, zu schwach austreibende zurückschneiden.
Abgestorbene Äste und Astteile entfernen, erforderlichen Korrekturschnitt vornehmen.
Abgestorbenes Gehölz der Verwertung nach Wahl des AN zuführen.
Menge: 9,000 St

**6.02.02 Hochstamm pflegen, 2. Pflegegang**
Hochstamm pflegen, 2. Pflegegang
WIE VOR
Pos. 6.01.01
Menge: 9,000 St

**6.02.03 Hochstamm pflegen, 3. Pflegegang**
Hochstamm pflegen, 3. Pflegegang
WIE VOR
Pos. 6.01.01
Menge: 9,000 St

**6.02.04 Obstbaum pflegen, 1. Pflegegang**
Obstbaum pflegen, 1. Pflegegang
Obstbaum-Hochstamm in Einzelstellung pflegen.
Fläche = Wiese südöstlich des Neubaugebietes
Gießmulde, Durchmesser 60 cm jäten.
Stamm- und Stockaustriebe entfernen und der Verwertung nach Wahl des AN zuführen.
Pfähle und Bindungen nachbessern, zu enge Bindungen lockern. Ersetzen fehlender Pfähle wird gesondert vergütet.
Gehölz richten und antreten, zu schwach austreibende zurückschneiden.
Abgestorbene Äste und Astteile entfernen, erforderlichen Korrekturschnitt vornehmen.
Abgestorbenes Gehölz der Verwertung nach Wahl des AN zuführen.
Menge: 11,000 St

**6.02.05 Obstbaum pflegen, 2. Pflegegang**
Obstbaum pflegen, 2. Pflegegang
Obstbaum-Hochstamm in Einzelstellung pflegen.
WIE VOR
Pos. 6.02.04
Menge: 11,000 St

**6.02.06 Obstbaum pflegen, 3. Pflegegang**
Obstbaum pflegen, 3. Pflegegang
Obstbaum-Hochstamm in Einzelstellung pflegen.
WIE VOR
Pos. 6.02.04
Menge: 11,000 St

**6.02.07 Einzelgehölz pflegen, 1. Pflegegang**
Einzelgehölz pflegen - Strauch, Heister, 1. Pflegegang
Strauch, Heister in Einzelstellung pflegen.
Fläche = Grünstreifen
Pflanzscheiben gemulcht, bis DU 30 cm jäten.
Gehölze richten und antreten, zu schwach austreibende zurückschneiden, abgestorbene Gehölze entfernen.
Mähgut und abgetrennte Teile unerwünschten Aufwuchses der Verwertung nach Wahl des AN zuführen.
Menge: 21,000 St

**6.02.08 Einzelgehölz pflegen, 2. Pflegegang**
Einzelgehölz pflegen, 2. Pflegegang
WIE VOR
Pos. 6.02.07
Menge: 21,000 St

**6.02.09 Einzelgehölz pflegen, 3. Pflegegang**
Einzelgehölz pflegen - Strauch, Heister
WIE VOR
Pos. 6.02.07
Menge: 21,000 St

**6.02.10 Gehölzfläche pflegen, 1. Pflegegang**
Gehölzfläche pflegen, 1. Pflegegang
Gehölzfläche pflegen.
Bearbeitungsgrenze = ½ Pflanzabstand außerhalb der Randpflanzen.
Gehölzfläche = Grünstreifen
Mittlerer Gehölzbestand bis 0,5 Stück je m2
Pflanzscheiben gemulcht, jäten und Zwischenflächen mähen.
Gehölze richten und antreten, zu schwach austreibende zurückschneiden.
Abgestorbene Gehölze/Gehölzteile entfernen und der Verwertung nach Wahl des AN zuführen.
Mähgut und abgetrennte Teile unerwünschten Aufwuchses der Verwertung nach Wahl des AN zuführen.
Menge: 303,000 m2

**6.02.11 Gehölzfläche pflegen, 2. Pflegegang**
Gehölzfläche pflegen, 2. Pflegegang
WIE VOR
Pos. 6.02.10
Menge: 303,000 m2

**6.02.12 Gehölzfläche pflegen, 3. Pflegegang**
Gehölzfläche pflegen, 3. Pflegegang
WIE VOR
Pos. 6.02.10
Menge: 303,000 m2

**6.02.13 Grünstreifen mähen, 1. Pflegegang**
Grünstreifen mähen, 1. Pflegegang
Gräser und Kräuterflur mähen.
Neigung der Fläche flacher 1 : 4.
Mähfläche = Grünstreifen mit Gehölzgruppen
Mähgut aufnehmen und der Verwertung des AN zuführen
Menge: 1020,000 m2

**6.02.14 Grünstreifen mähen, 2. Pflegegang**
Grünstreifen mähen, 2. Pflegegang
WIE VOR
Menge: 1020,000 m²

**6.02.15 Gehölze wässern**
Gehölze wässern
Laubbäume, Heister und Sträucher wässern,
Wasser liefern.
Exposition und Fläche nach Unterlagen des AG.
Wurzelraum ausreichend durchfeuchten.
Abgerechnet wird die Wässerung der Vegetationsfläche und der Einzelgehölze pro Jahr.
Anzahl der Wässerungsgänge pro Jahr ca. 5

Mindestwassermenge je m2 pro Wässerungsgang:
Laub-/Obstbaum  = 100 l/St. x 20 St. = 2,00 m3
Sträucher, Heister =  15 l/St x 223 St =  3,35 m3
Summe je Wässerungsgang  =  5,35 m3
Menge: 27,000 m3

#### Bauteil 6.03 Entwicklungspflege 2. Jahr

**6.03.01 Hochstamm pflegen, 1. Pflegegang**
Hochstamm pflegen, 1. Pflegegang
Hochstamm in Einzelstellung pflegen.
Fläche = Grünstreifen
Gießmulde, Durchmesser 60 cm jäten.
Stamm- und Stockaustriebe entfernen und der Verwertung nach Wahl des AN zuführen.
Pfähle und Bindungen nachbessern, zu enge Bindungen lockern. Ersetzen fehlender Pfähle wird gesondert vergütet.
Gehölz richten und antreten, zu schwach austreibende zurückschneiden.
Abgestorbene Äste und Astteile entfernen, erforderlichen Korrekturschnitt vornehmen.
Abgestorbenes Gehölz der Verwertung nach Wahl des AN zuführen.
Menge: 9,000 St

**6.03.02 Hochstamm pflegen, 2. Pflegegang**
Hochstamm pflegen, 2. Pflegegang
WIE VOR
Pos. 6.03.01
Menge: 9,000 St

**6.03.03 Hochstamm pflegen, 3. Pflegegang**
Hochstamm pflegen, 3. Pflegegang
WIE VOR
Pos. 6.03.01
Menge: 9,000 St

**6.03.04 Obstbaum pflegen, 1. Pflegegang**
Obstbaum pflegen, 1. Pflegegang
Obstbaum-Hochstamm in Einzelstellung pflegen.
Fläche = Wiese südöstlich des Neubaugebietes
Gießmulde, Durchmesser 60 cm jäten.
Stamm- und Stockaustriebe entfernen und der Verwertung nach Wahl des AN zuführen.
Pfähle und Bindungen nachbessern, zu enge Bindungen lockern. Ersetzen fehlender Pfähle wird gesondert vergütet.
Gehölz richten und antreten, zu schwach austreibende zurückschneiden.
Abgestorbene Äste und Astteile entfernen, erforderlichen Korrekturschnitt vornehmen.
Abgestorbenes Gehölz der Verwertung nach Wahl des AN zuführen.
Menge: 11,000 St

**6.03.05 Obstbaum pflegen, 2. Pflegegang**
Obstbaum pflegen, 2. Pflegegang
Obstbaum-Hochstamm in Einzelstellung pflegen.
WIE VOR
Pos. 6.03.04
Menge: 11,000 St

**6.03.06 Obstbaum pflegen, 3. Pflegegang**
Obstbaum pflegen, 3. Pflegegang
Obstbaum-Hochstamm in Einzelstellung pflegen.
WIE VOR
Pos. 6.03.04
Menge: 11,000 St

**6.03.07 Einzelgehölz pflegen, 1. Pflegegang**
Einzelgehölz pflegen - Strauch, Heister, 1. Pflegegang
Strauch, Heister in Einzelstellung pflegen.
Fläche = Grünstreifen
Pflanzscheiben gemulcht, bis DU 30 cm jäten.
Gehölze richten und antreten, zu schwach austreibende zurückschneiden, abgestorbene Gehölze entfernen.
Mähgut und abgetrennte Teile unerwünschten Aufwuchses der Verwertung nach Wahl des AN zuführen.
Menge: 21,000 St

**6.03.08 Einzelgehölz pflegen, 2. Pflegegang**
Einzelgehölz pflegen, 2. Pflegegang
WIE VOR
Pos. 6.03.07
Menge: 21,000 St

**6.03.09 Einzelgehölz pflegen, 3. Pflegegang**
Einzelgehölz pflegen - Strauch, Heister
WIE VOR
Pos. 6.03.07
Menge: 21,000 St

**6.03.10 Gehölzfläche pflegen, 1. Pflegegang**
Gehölzfläche pflegen, 1. Pflegegang
Gehölzfläche pflegen.
Bearbeitungsgrenze = ½ Pflanzabstand außerhalb der Randpflanzen.
Gehölzfläche = Grünstreifen
Mittlerer Gehölzbestand bis 0,5 Stück je m2
Pflanzscheiben gemulcht, jäten und Zwischenflächen mähen.
Gehölze richten und antreten, zu schwach austreibende zurückschneiden.
Abgestorbene Gehölze/Gehölzteile entfernen und der Verwertung nach Wahl des AN zuführen.
Mähgut und abgetrennte Teile unerwünschten Aufwuchses der Verwertung nach Wahl des AN zuführen.
Menge: 303,000 m2

**6.03.11 Gehölzfläche pflegen, 2. Pflegegang**
Gehölzfläche pflegen, 2. Pflegegang
WIE VOR
Pos. 6.03.10
Menge: 303,000 m2

**6.03.12 Gehölzfläche pflegen, 3. Pflegegang**
Gehölzfläche pflegen, 3. Pflegegang
WIE VOR
Pos. 6.03.10
Menge: 303,000 m2

**6.03.13 Grünstreifen mähen, 1. Pflegegang**
Grünstreifen mähen, 1. Pflegegang
Gräser und Kräuterflur mähen.
Neigung der Fläche flacher 1 : 4.
Mähfläche = Grünstreifen mit Gehölzgruppen
Mähgut aufnehmen und der Verwertung des AN zuführen
Menge: 1020,000 m2

**6.03.14 Grünstreifen mähen, 2. Pflegegang**
Grünstreifen mähen, 2. Pflegegang
WIE VOR
Menge: 1020,000 m²

**6.03.15 Gehölze wässern**
Gehölze wässern
Laubbäume, Heister und Sträucher wässern,
Wasser liefern.
Exposition und Fläche nach Unterlagen des AG.
Wurzelraum ausreichend durchfeuchten.
Abgerechnet wird die Wässerung der Vegetationsfläche und der Einzelgehölze pro Jahr.
Anzahl der Wässerungsgänge pro Jahr ca. 5

Mindestwassermenge je m2 pro Wässerungsgang
Laub- / Obstbaum = 100 l/St. x 20 St. = 2,00 m3
Sträucher, Heister =  15 l/St x 223 St =  3,35 m3
Summe je Wässerungsgang  =  5,35 m3
Menge: 27,000 m3

**6.03.16 Baumverankerung (Dreibock) entfernen**
Baumverankerung (Dreibock) entfernen
Baumverankerung einschl. Bindung nach Angabe des AG von Laubbäumen lösen und herausnehmen.
Material in Eigentum des AN übernehmen und von der Baustelle entfernen.
Baumverankerung: Dreibock
Menge: 9,000 St

**6.03.17 Baumverankerung (Pfahlbock) entfernen**
Baumverankerung (Pfahlbock) entfernen
Baumverankerung einschl. Bindung nach Angabe des AG von Laubbäumen lösen und herausnehmen.
Material in Eigentum des AN übernehmen und von der Baustelle entfernen.
Baumverankerung: Pfahlbock
Menge: 11,000 St

**6.03.18 Verbiss- / Fegeschutz von Bäumen entfernen**
Verbiss- / Fegeschutz entfernen
Manschette von Laubbäumen abbauen und der Verwertung nach Wahl des AN zuführen.
Höhe  = bis 1,50 m
Menge: 20,000 St

**6.03.19 Verbiss- / Fegeschutz von Sträuchern entfernen**
Verbiss- / Fegeschutz entfernen
Gitterhülle einschließlich Befestigungsmaterial von Sträuchern abbauen und der Verwertung nach Wahl des AN zuführen.
Höhe  = bis 1,20 m, Durchmesser 30 cm
Menge: 110,000 St

**6.03.20 Organischen Dünger liefern und ausbringen**
Organischen Dünger liefern und ausbringen
Organischen NPK-Dünger, chloridfrei liefern. Organische Substanz min.50 Gew.-v.H. Trockenmasse,
Gesamtstickstoff mind. 6 v.H.,
Gesamtphosphat mind. 4 v.H.
Wasserlösliches Kaliumoxid min. 4 v.H.
Gesamtmagnesium mind. 2 v.H.
Dünger im Frühjahr an Gehölzen ausbringen, Menge  gem. Auflistung einarbeiten:
Pflanzgrube 100 x 100 x 100 cm =  150 g/St. x  9 St. =  1,35 kg
Pflanzgrube  80 x 80 x 60 cm  =  100 g/St x  11 St.  =  1,10 kg
Pflanzgrube  30 x 30 x 30 cm  =  50 g/St  x 223 St.= 11,15 kg

Angebotener
Hersteller:..........................................................

Angebotener
Dünger:  ............................................................
Menge: 14,000 kg
